# A30, Ersatzneubau BW 7632 (ASB-Nr. 3714540)
Angebotsaufforderung (GAEB DA XML 3.2, DA83)
Projekt: A-06766-00
Währung: EUR
Nebenangebote zugelassen: ja
Auftraggeber: Autobahn GmbH des Bundes, Niederlassung Westfalen (Hamm), Außenstelle Osnabrück, Autobahn GmbH-NL Westf., Winkelhausenstr.22, 49090 Osnabrück, Winkelhausenstr.22, 49090 Osnabrück, E-Mail osnabrueck@autobahn.de
Erstellt mit: GXML Toolbox V3.3 R20230829, iTWO_64 V25.0.650, 22.05.2026

## 1 Örtliche Bauüberwachung
Datum: 22.05.2026
WaGr: 99_99_02

### Abschnitt 01 ÖBÜ Konstruktiver Ingenieurbau P1

#### Unterabschnitt 01.00 Bauüberwachung Vorbereitung 2026

**01.00.0001 An- und Abfahrt zur Baustelle**
Die Anfahrt und Abfahrt zur Baustelle wird nur 1x pro Tag für die Gesamtbaumaßnahme vergütet.
Bauüberwacher mit Schwerpunkt konstruktiver Ingenieurbau
Menge: 5,000 St

**01.00.0002 ÖBÜ auf der Baustelle vor Ort - Erörterung**
Bauüberwacher mit Schwerpunkt konstruktiver Ingenieurbau
Stundensatz für den Einsatz eines/r Bauingenieurs/in für verschiedene Bauverträge gemäß Leistungsbeschreibung.
Normalarbeit = Montag - Samstag
Die Regelarbeitszeit beinhaltet nicht die An- und Abfahrtszeiten zum Baubüro/ zur Baustelle.
Die gesetzliche Mittagspause ist keine Arbeitszeit.
Es ist ein Einsatz vor Ort (Baubüro/Baustelle) zu kalkulieren
Menge: 40,000 h

**01.00.0003 ÖBÜ Tätigkeiten Arbeitsstätte - spezifische Fachauskunft**
Bauüberwacher mit Schwerpunkt konstruktiver Ingenieurbau
Stundensatz für den Einsatz eines/r Bauingenieurs/in für verschiedene Bauverträge gemäß Leistungsbeschreibung.
Normalarbeit = Montag - Samstag
Die Regelarbeitszeit beinhaltet nicht die An- und Abfahrtszeiten zum Baubüro/ zur Baustelle.
Die gesetzliche Mittagspause ist keine Arbeitszeit.
Es ist ein Einsatz vor Ort (Baubüro/Baustelle) zu kalkulieren
Menge: 20,000 h

#### Unterabschnitt 01.01 Bauüberwachung Montag-Samstag 2027

**01.01.0001 An- und Abfahrt zur Baustelle**
Die Anfahrt und Abfahrt zur Baustelle wird nur 1x pro Tag für die Gesamtbaumaßnahme vergütet.
Bauüberwacher mit Schwerpunkt konstruktiver Ingenieurbau
Menge: 90,000 St

**01.01.0002 ÖBÜ auf der Baustelle vor Ort**
Bauüberwacher mit Schwerpunkt konstruktiver Ingenieurbau
Stundensatz für den Einsatz eines/r Bauingenieurs/in für verschiedene Bauverträge gemäß Leistungsbeschreibung.
Normalarbeit = Montag - Samstag
Die Regelarbeitszeit beinhaltet nicht die An- und Abfahrtszeiten zum Baubüro/ zur Baustelle.
Die gesetzliche Mittagspause ist keine Arbeitszeit.
Es ist ein Einsatz vor Ort (Baubüro/Baustelle) zu kalkulieren
Menge: 720,000 h

**01.01.0003 ÖBÜ Tätigkeiten Arbeitsstätte**
Bauüberwacher mit Schwerpunkt konstruktiver Ingenieurbau
Stundensatz für den Einsatz eines/r Bauingenieurs/in für verschiedene Bauverträge gemäß Leistungsbeschreibung.
Normalarbeit = Montag - Samstag
Die gesetzliche Mittagspause ist keine Arrbeitszeit.
Es ist ein Einsatz in der eigenen Arbeitsstätte zu kalkulieren
Menge: 35,000 h

#### Unterabschnitt 01.02 Bauüberwachung Montag-Samstag 2028

**01.02.0001 An- und Abfahrt zur Baustelle**
Die Anfahrt und Abfahrt zur Baustelle wird nur 1x pro Tag für die Gesamtbaumaßnahme vergütet.
Bauüberwacher mit Schwerpunkt konstruktiver Ingenieurbau
Menge: 210,000 St

**01.02.0002 ÖBÜ auf der Baustelle vor Ort**
Bauüberwacher mit Schwerpunkt konstruktiver Ingenieurbau
Stundensatz für den Einsatz eines/r Bauingenieurs/in für verschiedene Bauverträge gemäß Leistungsbeschreibung.
Normalarbeit = Montag - Samstag
Die Regelarbeitszeit beinhaltet nicht die An- und Abfahrtszeiten zum Baubüro/ zur Baustelle.
Die gesetzliche Mittagspause ist keine Arbeitszeit.
Es ist ein Einsatz vor Ort (Baubüro/Baustelle) zu kalkulieren
Menge: 1680,000 h

**01.02.0003 ÖBÜ Tätigkeiten Arbeitsstätte**
Bauüberwacher mit Schwerpunkt konstruktiver Ingenieurbau
Stundensatz für den Einsatz eines/r Bauingenieurs/in für verschiedene Bauverträge gemäß Leistungsbeschreibung.
Normalarbeit = Montag - Samstag
Die gesetzliche Mittagspause ist keine Arrbeitszeit.
Es ist ein Einsatz in der eigenen Arbeitsstätte zu kalkulieren
Menge: 80,000 h

#### Unterabschnitt 01.03 Bauüberwachung Montag-Samstag 2029

**01.03.0001 An- und Abfahrt zur Baustelle**
Die Anfahrt und Abfahrt zur Baustelle wird nur 1x pro Tag für die Gesamtbaumaßnahme vergütet.
Bauüberwacher mit Schwerpunkt konstruktiver Ingenieurbau
Menge: 210,000 St

**01.03.0002 ÖBÜ auf der Baustelle vor Ort**
Bauüberwacher mit Schwerpunkt konstruktiver Ingenieurbau
Stundensatz für den Einsatz eines/r Bauingenieurs/in für verschiedene Bauverträge gemäß Leistungsbeschreibung.
Normalarbeit = Montag - Samstag
Die Regelarbeitszeit beinhaltet nicht die An- und Abfahrtszeiten zum Baubüro/ zur Baustelle.
Die gesetzliche Mittagspause ist keine Arbeitszeit.
Es ist ein Einsatz vor Ort (Baubüro/Baustelle) zu kalkulieren
Menge: 1680,000 h

**01.03.0003 ÖBÜ Tätigkeiten Arbeitsstätte**
Bauüberwacher mit Schwerpunkt konstruktiver Ingenieurbau
Stundensatz für den Einsatz eines/r Bauingenieurs/in für verschiedene Bauverträge gemäß Leistungsbeschreibung.
Normalarbeit = Montag - Samstag
Die gesetzliche Mittagspause ist keine Arrbeitszeit.
Es ist ein Einsatz in der eigenen Arbeitsstätte zu kalkulieren
Menge: 80,000 h

#### Unterabschnitt 01.04 Bauüberwachung Montag-Samstag 2030

**01.04.0001 An- und Abfahrt zur Baustelle**
Die Anfahrt und Abfahrt zur Baustelle wird nur 1x pro Tag für die Gesamtbaumaßnahme vergütet.
Bauüberwacher mit Schwerpunkt konstruktiver Ingenieurbau
Menge: 90,000 St

**01.04.0002 ÖBÜ auf der Baustelle vor Ort**
Bauüberwacher mit Schwerpunkt konstruktiver Ingenieurbau
Stundensatz für den Einsatz eines/r Bauingenieurs/in für verschiedene Bauverträge gemäß Leistungsbeschreibung.
Normalarbeit = Montag - Samstag
Die Regelarbeitszeit beinhaltet nicht die An- und Abfahrtszeiten zum Baubüro/ zur Baustelle.
Die gesetzliche Mittagspause ist keine Arbeitszeit.
Es ist ein Einsatz vor Ort (Baubüro/Baustelle) zu kalkulieren
Menge: 720,000 h

**01.04.0003 ÖBÜ Tätigkeiten Arbeitsstätte**
Bauüberwacher mit Schwerpunkt konstruktiver Ingenieurbau
Stundensatz für den Einsatz eines/r Bauingenieurs/in für verschiedene Bauverträge gemäß Leistungsbeschreibung.
Normalarbeit = Montag - Samstag
Die gesetzliche Mittagspause ist keine Arrbeitszeit.
Es ist ein Einsatz in der eigenen Arbeitsstätte zu kalkulieren
Menge: 35,000 h

#### Unterabschnitt 01.05 Bauüberwachung Sonderzeiten Zulagen

**01.05.0001 ÖBÜ Sonn- und Feiertag**
Einsatz an Sonn- und Feiertagen insgesamt bis zu 15 Stunden vor Ort bei Bedarf.
Stundensatz für den Einsatz eines Bauingenieurs an Sonn- und Feiertagen für verschiedene Bauverträge gemäß Leistungsbeschreibung.
Bauüberwacher mit Schwerpunkt konstruktiver Ingenieurbau
Die Zulage wird auf Nachweis zusätzlich zum Stundensatz gewährt.
Normalarbeit = Montag - Samstag
Es ist ein Einsatz vor Ort (Baubüro/Baustelle) zu kalkulieren.
Die Stunden beinhaltet nicht die An- und Abfahrtszeiten zum Baubüro/zur Baustelle.
Die gesetzliche Mittagspause ist keine Arbeitszeit
Menge: 15,000 h

**01.05.0002 ÖBÜ Nacht**
Nachteinsatz zwischen 20:00 und 5:00 Uhr insgesamt bis zu 10 Stunden vor Ort bei Bedarf.
Stundensatz für den Einsatz eines Bauingenieurs in der Nacht für verschiedene Bauverträge gemäß Leistungsbeschreibung.
Bauüberwacher mit Schwerpunkt konstruktiver Ingenieurbau
Die Nachtzulage wird auf Nachweis zusätzlich zum Stundensatz gewährt.
Normalarbeit = Montag - Samstag.
Es ist ein Einsatz vor Ort (Baubüro/Baustelle) zu kalkulieren.
Die Stunden beinhaltet nicht die An- und Abfahrtszeiten zum Baubüro/zur Baustelle.
Die gesetzliche Mittagspause ist keine Arbeitszeit.
Menge: 10,000 h

### Abschnitt 02 ÖBÜ Straßenverkehrsanlagen P2

#### Unterabschnitt 02.00 Bauüberwachung Vorbereitung 2026

**02.00.0001 An- und Abfahrt zur Baustelle**
Die Anfahrt und Abfahrt zur Baustelle wird nur 1x pro Tag für die Gesamtbaumaßnahme vergütet.
Bauüberwacher mit Schwerpunkt Straßenverkehrsanlagen Straßenbau) inkl. Verkehrssicherung
Menge: 5,000 St

**02.00.0002 ÖBÜ auf der Baustelle vor Ort - Erörterung**
Bauüberwacher mit Schwerpunkt konstruktiver Ingenieurbau inkl. dazugehöriger Verkehrssicherung
Stundensatz für den Einsatz eines/r Bauingenieurs/in für verschiedene Bauverträge gemäß Leistungsbeschreibung.
Normalarbeit = Montag - Samstag
Die Regelarbeitszeit beinhaltet nicht die An- und Abfahrtszeiten zum Baubüro/ zur Baustelle.
Die gesetzliche Mittagspause ist keine Arbeitszeit.
Es ist ein Einsatz vor Ort (Baubüro/Baustelle) zu kalkulieren
Menge: 40,000 h

**02.00.0003 ÖBÜ Tätigkeiten Arbeitsstätte - spezifische Fachauskunft**
Bauüberwacher mit Schwerpunkt konstruktiver Ingenieurbau inkl. dazugehöriger Verkehrssicherung
Stundensatz für den Einsatz eines/r Bauingenieurs/in für verschiedene Bauverträge gemäß Leistungsbeschreibung.
Normalarbeit = Montag - Samstag
Die Regelarbeitszeit beinhaltet nicht die An- und Abfahrtszeiten zum Baubüro/ zur Baustelle.
Die gesetzliche Mittagspause ist keine Arbeitszeit.
Es ist ein Einsatz vor Ort (Baubüro/Baustelle) zu kalkulieren
Menge: 20,000 h

#### Unterabschnitt 02.01 Bauüberwachung Montag-Samstag 2027

**02.01.0001 An- und Abfahrt zur Baustelle**
Die Anfahrt und Abfahrt zur Baustelle wird nur 1x pro Tag für die Gesamtbaumaßnahme vergütet.
Bauüberwacher mit Schwerpunkt Straßenverkehrsanlagen Straßenbau) inkl. Verkehrssicherung
Menge: 30,000 St

**02.01.0002 ÖBÜ auf der Baustelle vor Ort**
Bauüberwacher mit Schwerpunkt Straßenverkehrsanlagen Straßenbau) inkl. Verkehrssicherung
Stundensatz für den Einsatz eines/r Bauingenieurs/in für verschiedene Bauverträge gemäß Leistungsbeschreibung.
Normalarbeit = Montag - Samstag
Die Regelarbeitszeit beinhaltet nicht die An- und Abfahrtszeiten zum Baubüro/ zur Baustelle.
Die gesetzliche Mittagspause ist keine Arbeitszeit.
Es ist ein Einsatz vor Ort (Baubüro/Baustelle) zu kalkulieren
Menge: 240,000 h

**02.01.0003 ÖBÜ Tätigkeiten Arbeitsstätte**
BBauüberwacher mit Schwerpunkt Straßenverkehrsanlagen Straßenbau) inkl. Verkehrssicherung
Stundensatz für den Einsatz eines/r Bauingenieurs/in für verschiedene Bauverträge gemäß Leistungsbeschreibung.
Normalarbeit = Montag - Samstag
Die gesetzliche Mittagspause ist keine Arrbeitszeit.
Es ist ein Einsatz in der eigenen Arbeitsstätte zu kalkulieren
Menge: 20,000 h

#### Unterabschnitt 02.02 Bauüberwachung Montag-Samstag 2028

**02.02.0001 An- und Abfahrt zur Baustelle**
Die Anfahrt und Abfahrt zur Baustelle wird nur 1x pro Tag für die Gesamtbaumaßnahme vergütet.
Bauüberwacher mit Schwerpunkt Straßenverkehrsanlagen Straßenbau) inkl. Verkehrssicherung
Menge: 55,000 St

**02.02.0002 ÖBÜ auf der Baustelle vor Ort**
Bauüberwacher mit Schwerpunkt Straßenverkehrsanlagen Straßenbau) inkl. Verkehrssicherung
Stundensatz für den Einsatz eines/r Bauingenieurs/in für verschiedene Bauverträge gemäß Leistungsbeschreibung.
Normalarbeit = Montag - Samstag
Die Regelarbeitszeit beinhaltet nicht die An- und Abfahrtszeiten zum Baubüro/ zur Baustelle.
Die gesetzliche Mittagspause ist keine Arbeitszeit.
Es ist ein Einsatz vor Ort (Baubüro/Baustelle) zu kalkulieren
Menge: 440,000 h

**02.02.0003 ÖBÜ Tätigkeiten Arbeitsstätte**
BBauüberwacher mit Schwerpunkt Straßenverkehrsanlagen Straßenbau) inkl. Verkehrssicherung
Stundensatz für den Einsatz eines/r Bauingenieurs/in für verschiedene Bauverträge gemäß Leistungsbeschreibung.
Normalarbeit = Montag - Samstag
Die gesetzliche Mittagspause ist keine Arrbeitszeit.
Es ist ein Einsatz in der eigenen Arbeitsstätte zu kalkulieren
Menge: 40,000 h

#### Unterabschnitt 02.03 Bauüberwachung Montag-Samstag 2029

**02.03.0001 An- und Abfahrt zur Baustelle**
Die Anfahrt und Abfahrt zur Baustelle wird nur 1x pro Tag für die Gesamtbaumaßnahme vergütet.
Bauüberwacher mit Schwerpunkt Straßenverkehrsanlagen Straßenbau) inkl. Verkehrssicherung
Menge: 50,000 St

**02.03.0002 ÖBÜ auf der Baustelle vor Ort**
BBauüberwacher mit Schwerpunkt Straßenverkehrsanlagen Straßenbau) inkl. Verkehrssicherung
Stundensatz für den Einsatz eines/r Bauingenieurs/in für verschiedene Bauverträge gemäß Leistungsbeschreibung.
Normalarbeit = Montag - Samstag
Die Regelarbeitszeit beinhaltet nicht die An- und Abfahrtszeiten zum Baubüro/ zur Baustelle.
Die gesetzliche Mittagspause ist keine Arbeitszeit.
Es ist ein Einsatz vor Ort (Baubüro/Baustelle) zu kalkulieren
Menge: 400,000 h

**02.03.0003 ÖBÜ Tätigkeiten Arbeitsstätte**
BBauüberwacher mit Schwerpunkt Straßenverkehrsanlagen Straßenbau) inkl. Verkehrssicherung
Stundensatz für den Einsatz eines/r Bauingenieurs/in für verschiedene Bauverträge gemäß Leistungsbeschreibung.
Normalarbeit = Montag - Samstag
Die gesetzliche Mittagspause ist keine Arrbeitszeit.
Es ist ein Einsatz in der eigenen Arbeitsstätte zu kalkulieren
Menge: 35,000 h

#### Unterabschnitt 02.04 Bauüberwachung Montag-Samstag 2030

**02.04.0001 An- und Abfahrt zur Baustelle**
Die Anfahrt und Abfahrt zur Baustelle wird nur 1x pro Tag für die Gesamtbaumaßnahme vergütet.
Bauüberwacher mit Schwerpunkt Straßenverkehrsanlagen Straßenbau) inkl. Verkehrssicherung
Menge: 22,000 St

**02.04.0002 ÖBÜ auf der Baustelle vor Ort**
BBauüberwacher mit Schwerpunkt Straßenverkehrsanlagen Straßenbau) inkl. Verkehrssicherung
Stundensatz für den Einsatz eines/r Bauingenieurs/in für verschiedene Bauverträge gemäß Leistungsbeschreibung.
Normalarbeit = Montag - Samstag
Die Regelarbeitszeit beinhaltet nicht die An- und Abfahrtszeiten zum Baubüro/ zur Baustelle.
Die gesetzliche Mittagspause ist keine Arbeitszeit.
Es ist ein Einsatz vor Ort (Baubüro/Baustelle) zu kalkulieren
Menge: 176,000 h

**02.04.0003 ÖBÜ Tätigkeiten Arbeitsstätte**
BBauüberwacher mit Schwerpunkt Straßenverkehrsanlagen Straßenbau) inkl. Verkehrssicherung
Stundensatz für den Einsatz eines/r Bauingenieurs/in für verschiedene Bauverträge gemäß Leistungsbeschreibung.
Normalarbeit = Montag - Samstag
Die gesetzliche Mittagspause ist keine Arrbeitszeit.
Es ist ein Einsatz in der eigenen Arbeitsstätte zu kalkulieren
Menge: 25,000 h

#### Unterabschnitt 02.05 Bauüberwachung Sonderzeiten Zulagen

**02.05.0001 ÖBÜ Sonn- und Feiertag**
Einsatz an Sonn- und Feiertagen insgesamt bis zu 15 Stunden vor Ort bei Bedarf.
Stundensatz für den Einsatz eines Bauingenieurs an Sonn- und Feiertagen für verschiedene Bauverträge gemäß Leistungsbeschreibung.
Bauüberwacher mit Schwerpunkt Straßenverkehrsanlagen Straßenbau) inkl. Verkehrssicherung
Die Zulage wird auf Nachweis zusätzlich zum Stundensatz gewährt.
Normalarbeit = Montag - Samstag
Es ist ein Einsatz vor Ort (Baubüro/Baustelle) zu kalkulieren.
Die Stunden beinhaltet nicht die An- und Abfahrtszeiten zum Baubüro/zur Baustelle.
Die gesetzliche Mittagspause ist keine Arbeitszeit
Menge: 40,000 h

**02.05.0002 ÖBÜ Nacht**
Nachteinsatz zwischen 20:00 und 5:00 Uhr insgesamt bis zu 10 Stunden vor Ort bei Bedarf.
Stundensatz für den Einsatz eines Bauingenieurs in der Nacht für verschiedene Bauverträge gemäß Leistungsbeschreibung.
Bauüberwacher mit Schwerpunkt Straßenverkehrsanlagen Straßenbau) inkl. Verkehrssicherung
Die Nachtzulage wird auf Nachweis zusätzlich zum Stundensatz gewährt.
Normalarbeit = Montag - Samstag.
Es ist ein Einsatz vor Ort (Baubüro/Baustelle) zu kalkulieren.
Die Stunden beinhaltet nicht die An- und Abfahrtszeiten zum Baubüro/zur Baustelle.
Die gesetzliche Mittagspause ist keine Arbeitszeit.
Menge: 50,000 h
